# Emisor eléctrico

- Propiedad del archivo: CYPE INGENIEROS, S.A.
- Formato: FIEBDC-3/2002
- Divisa: EUR
- Costes indirectos: 3.00 %
- IVA: 21.00 %

## I Instalaciones

### IC Calefacción, climatización y A.C.S.

#### ICM Emisores eléctricos para calefacción

**ICM010** Ud Emisor eléctrico.
Acumulador nocturno de calor estático, modelo ACE-801 "S&P", de 800 W de potencia y 6 kWh de energía de acumulación en 8 horas, alimentación monofásica a 230 V de tensión, compuesto por material cerámico de acumulación, aislamiento térmico de lana mineral, regulador electrónico de carga y limitador de seguridad, estando todo el conjunto recubierto de carcasa de chapa de acero pintada en epoxi color beige, de 332x700x171 mm, colocado sobre paramento vertical. Totalmente montado, conexionado y probado.
Incluye: Replanteo del emisor. Fijación de los soportes en el paramento. Colocación del aparato y accesorios. Conexionado.
Criterio de medición de proyecto: Número de unidades previstas, según documentación gráfica de Proyecto.
Criterio de medición de obra: Se medirá el número de unidades realmente ejecutadas según especificaciones de Proyecto.

| Código | Ud | Descripción | Rendimiento | Precio | Importe |
|---|---|---|---|---|---|
| mt38eas020ca | Ud | Acumulador nocturno de calor estático, modelo ACE-801 "S&P", de 800 W de potencia y 6 kWh de energía de acumulación en 8 horas, alimentación monofásica a 230 V de tensión, compuesto por material cerámico de acumulación, aislamiento térmico de lana mineral, regulador electrónico de carga y limitador de seguridad, estando todo el conjunto recubierto de carcasa de chapa de acero pintada en epoxi color beige, de 332x700x171 mm. (material) | 1.000 | 204.43 | 204.43 |
| mo004 | h | Oficial 1ª calefactor. (mano de obra) | 0.500 | 19.56 | 9.78 |
| mo103 | h | Ayudante calefactor. (mano de obra) | 0.500 | 18.01 | 9.01 |
| % | % | Costes directos complementarios | 2 % | 223.22 | 4.46 |
|  |  | Costes directos |  |  | 227.68 |
