# Recuperador de calor aire-aire, con batería de agua. Instalación en techo

- Propiedad del archivo: CYPE INGENIEROS, S.A.
- Formato: FIEBDC-3/2002
- Divisa: EUR
- Costes indirectos: 3.00 %
- IVA: 21.00 %

## I Instalaciones

### IC Calefacción, climatización y A.C.S.

#### ICR Sistemas de conducción de aire

**ICR111** Ud Recuperador de calor aire-aire, con batería de agua. Instalación en techo.
Recuperador de calor aire-aire con batería de agua caliente de potencia calorífica 2,7 kW con temperatura de entrada del agua 80°C y temperatura de salida del agua 60°C y potencia calorífica 1,6 kW con temperatura de entrada del agua 50°C y temperatura de salida del agua 45°C, modelo CADB-HE-DC 04 LH ECOWATT "S&P", conexiones con la red de conductos por la izquierda, caudal de aire nominal 450 m³/h, potencia sonora 63 dBA, eficiencia de recuperación calorífica en condiciones húmedas 87%, potencia calorífica recuperada 2,92 kW (temperatura del aire exterior -5°C con humedad relativa del 80% y temperatura ambiente 20°C con humedad relativa del 50%), alimentación monofásica a 230 V, dimensiones 375x1520x760 mm, peso 139 kg, con intercambiador de placas de flujo cruzado de alta eficiencia, ventiladores con motor de tipo EC de alta eficiencia, bypass con servomotor para cambio de modo de operación de recuperación a free-cooling, caja de doble pared de acero galvanizado y plastificado color blanco, con aislamiento de fibra de vidrio de 25 mm de espesor, filtros de aire clase F7 en la entrada de aire exterior, filtro de aire clase M5 en el retorno de aire del interior, tomas de presión, acceso a los ventiladores y a los filtros de aire a través de los paneles de inspección, posibilidad de acceso lateral a los filtros, control electrónico para la regulación de la ventilación y de la temperatura y embocaduras con junta estanca para diámetro interior de los conductos 200 mm. Instalación en techo.
Incluye: Replanteo. Colocación y fijación. Conexionado con la red eléctrica. Conexionado con la red de conducción de agua. Comprobación de su correcto funcionamiento.
Criterio de medición de proyecto: Número de unidades previstas, según documentación gráfica de Proyecto.
Criterio de medición de obra: Se medirá el número de unidades realmente ejecutadas según especificaciones de Proyecto.

| Código | Ud | Descripción | Rendimiento | Precio | Importe |
|---|---|---|---|---|---|
| mt42rsp057aa | Ud | Recuperador de calor aire-aire con batería de agua caliente de potencia calorífica 2,7 kW con temperatura de entrada del agua 80°C y temperatura de salida del agua 60°C y potencia calorífica 1,6 kW con temperatura de entrada del agua 50°C y temperatura de salida del agua 45°C, modelo CADB-HE-DC 04 LH ECOWATT "S&P", conexiones con la red de conductos por la izquierda, caudal de aire nominal 450 m³/h, potencia sonora 63 dBA, eficiencia de recuperación calorífica en condiciones húmedas 87%, potencia calorífica recuperada 2,92 kW (temperatura del aire exterior -5°C con humedad relativa del 80% y temperatura ambiente 20°C con humedad relativa del 50%), alimentación monofásica a 230 V, dimensiones 375x1520x760 mm, peso 139 kg, con intercambiador de placas de flujo cruzado de alta eficiencia, ventiladores con motor de tipo EC de alta eficiencia, bypass con servomotor para cambio de modo de operación de recuperación a free-cooling, caja de doble pared de acero galvanizado y plastificado color blanco, con aislamiento de fibra de vidrio de 25 mm de espesor, filtros de aire clase F7 en la entrada de aire exterior, filtro de aire clase M5 en el retorno de aire del interior, tomas de presión, acceso a los ventiladores y a los filtros de aire a través de los paneles de inspección, posibilidad de acceso lateral a los filtros, control electrónico para la regulación de la ventilación y de la temperatura y embocaduras con junta estanca para diámetro interior de los conductos 200 mm. (material) | 1.000 | 3531.20 | 3531.20 |
| mo005 | h | Oficial 1ª instalador de climatización. (mano de obra) | 1.100 | 19.56 | 21.52 |
| mo104 | h | Ayudante instalador de climatización. (mano de obra) | 1.100 | 18.01 | 19.81 |
| % | % | Costes directos complementarios | 2 % | 3572.53 | 71.45 |
|  |  | Costes directos |  |  | 3643.98 |
