# Aireador de admisión

- Propiedad del archivo: CYPE INGENIEROS, S.A.
- Formato: FIEBDC-3/2002
- Divisa: EUR
- Costes indirectos: 3.00 %
- IVA: 21.00 %

## I Instalaciones

### IV Ventilación

#### IVM Ventilación mecánica para viviendas

**IVM010** Ud Aireador de admisión, autorregulable, de poliestireno extruido color blanco, modelo EC 45 N Blanco "S&P", caudal máximo 12,5 l/s, de 400x30x20 mm, con visera estándar y rejilla mosquitera, para ventilación mecánica.
Suministro y montaje de aireador de admisión, autorregulable, de poliestireno extruido color blanco, modelo EC 45 N Blanco "S&P", caudal máximo 12,5 l/s, de 400x30x20 mm y aislamiento acústico de 33 dBA, con visera estándar y rejilla mosquitera, para colocar en posición horizontal encima de la carpintería exterior o caja de persiana, sobre la que se realizarán dos aberturas de 160x12 mm, para ventilación mecánica. Incluso accesorios de montaje. Totalmente montado.
Incluye: Replanteo. Fijación del aireador encima de la carpintería.
Criterio de medición de proyecto: Número de unidades previstas, según documentación gráfica de Proyecto.
Criterio de medición de obra: Se medirá el número de unidades realmente ejecutadas según especificaciones de Proyecto.

| Código | Ud | Descripción | Rendimiento | Precio | Importe |
|---|---|---|---|---|---|
| mt20svs110Ga | Ud | Aireador de admisión, autorregulable, de poliestireno extruido color blanco, modelo EC 45 N Blanco "S&P", caudal máximo 12,5 l/s, de 400x30x20 mm y aislamiento acústico de 33 dBA, con visera estándar y rejilla mosquitera, para colocar en posición horizontal encima de la carpintería exterior o caja de persiana, sobre la que se realizarán dos aberturas de 160x12 mm. (material) | 1.000 | 7.70 | 7.70 |
| mo011 | h | Oficial 1ª montador. (mano de obra) | 0.150 | 17.82 | 2.67 |
| mo080 | h | Ayudante montador. (mano de obra) | 0.150 | 16.13 | 2.42 |
| % | % | Costes directos complementarios | 2 % | 12.79 | 0.26 |
|  |  | Costes directos |  |  | 13.05 |
