# Regulador de caudal

- Propiedad del archivo: CYPE INGENIEROS, S.A.
- Formato: FIEBDC-3/2002
- Divisa: EUR
- Costes indirectos: 3.00 %
- IVA: 21.00 %

## I Instalaciones

### IV Ventilación

#### IVM Ventilación mecánica para viviendas

**IVM022** Ud Regulador de caudal.
Regulador de caudal de aire constante, modelo RD-80/15 "S&P", para 15 m³/h de caudal y rango de presión estática de 150 a 200 Pa formado por cuerpo de chapa de acero galvanizado de 80 mm de diámetro, junta de estanqueidad y regulador de plástico.
Incluye: Replanteo. Colocación del regulador en el interior del conducto.
Criterio de medición de proyecto: Número de unidades previstas, según documentación gráfica de Proyecto.
Criterio de medición de obra: Se medirá el número de unidades realmente ejecutadas según especificaciones de Proyecto.

| Código | Ud | Descripción | Rendimiento | Precio | Importe |
|---|---|---|---|---|---|
| mt42svs250va | Ud | Regulador de caudal de aire constante, modelo RD-80/15 "S&P", para 15 m³/h de caudal y rango de presión estática de 150 a 200 Pa formado por cuerpo de chapa de acero galvanizado de 80 mm de diámetro, junta de estanqueidad y regulador de plástico. (material) | 1.000 | 17.25 | 17.25 |
| mo011 | h | Oficial 1ª montador. (mano de obra) | 0.150 | 19.56 | 2.93 |
| mo080 | h | Ayudante montador. (mano de obra) | 0.150 | 18.05 | 2.71 |
| % | % | Costes directos complementarios | 2 % | 22.89 | 0.46 |
|  |  | Costes directos |  |  | 23.35 |
