# Suministro e instalación en falso techo de recuperador de calor

- Propiedad del archivo: CYPE INGENIEROS, S.A.
- Formato: FIEBDC-3/2002
- Divisa: EUR
- Costes indirectos: 3.00 %
- IVA: 21.00 %

## I Instalaciones

### IV Ventilación

#### IVM Ventilación mecánica para viviendas

**IVM026** Ud Suministro e instalación en falso techo de recuperador de calor, con intercambiador de flujo cruzado, modelo Akor T3/T7 "S&P", caudal máximo 380 m³/h, de 780x560x340 mm, compuesto por 2 ventiladores centrífugos con motores para alimentación monofásica, intercambiador, caja exterior de polipropileno expandido, filtros, terminal para evacuación de condensados y caja de bornes, con cinco bocas de entrada de aire interior, cuatro para conexión a conductos de extracción de 80 mm de diámetro y una para conexión a conducto de extracción de 125 mm de diámetro, boca de salida de aire interior de 150 mm de diámetro, boca de entrada de aire nuevo de 150 mm de diámetro y boca de salida de aire nuevo de 150 mm de diámetro. Incluso elementos de fijación.
Suministro e instalación en falso techo de recuperador de calor, con intercambiador de flujo cruzado, modelo Akor T3/T7 "S&P", caudal máximo 380 m³/h, de 780x560x340 mm, compuesto por 2 ventiladores centrífugos con motores para alimentación monofásica, intercambiador, caja exterior de polipropileno expandido, filtros, terminal para evacuación de condensados y caja de bornes, con cinco bocas de entrada de aire interior, cuatro para conexión a conductos de extracción de 80 mm de diámetro y una para conexión a conducto de extracción de 125 mm de diámetro, boca de salida de aire interior de 150 mm de diámetro, boca de entrada de aire nuevo de 150 mm de diámetro y boca de salida de aire nuevo de 150 mm de diámetro. Incluso elementos de fijación.
Incluye: Replanteo. Colocación y fijación del recuperador de calor. Conexión a la red de desagüe. Conexión a la red eléctrica. Conexionado de los conductos. Comprobación de su correcto funcionamiento.
Criterio de medición de proyecto: Número de unidades previstas, según documentación gráfica de Proyecto.
Criterio de medición de obra: Se medirá el número de unidades realmente ejecutadas según especificaciones de Proyecto.

| Código | Ud | Descripción | Rendimiento | Precio | Importe |
|---|---|---|---|---|---|
| mt42rsp400c | Ud | Recuperador de calor, con intercambiador de flujo cruzado, modelo Akor T3/T7 "S&P", caudal máximo 380 m³/h, de 780x560x340 mm, compuesto por 2 ventiladores centrífugos con motores para alimentación monofásica, intercambiador, caja exterior de polipropileno expandido, filtros, terminal para evacuación de condensados y caja de bornes, con cinco bocas de entrada de aire interior, cuatro para conexión a conductos de extracción de 80 mm de diámetro y una para conexión a conducto de extracción de 125 mm de diámetro, boca de salida de aire interior de 150 mm de diámetro, boca de entrada de aire nuevo de 150 mm de diámetro y boca de salida de aire nuevo de 150 mm de diámetro, para instalación en falso techo, con elementos de fijación. (material) | 1.000 | 817.98 | 817.98 |
| mo011 | h | Oficial 1ª montador. (mano de obra) | 0.200 | 18.13 | 3.63 |
| mo080 | h | Ayudante montador. (mano de obra) | 0.200 | 16.43 | 3.29 |
| % | % | Costes directos complementarios | 2 % | 824.90 | 16.50 |
|  |  | Costes directos |  |  | 841.40 |
