# Emisor eléctrico

- Propiedad del archivo: CYPE Ingenieros S.A.
- Formato: FIEBDC-3/2016
- Programa: Generador de precios de la construcción. CYPE Ingenieros, S.A.
- Fecha: 19/11/2021
- Divisa: EUR
- Costes indirectos: 3 %
- IVA: 21 %

## I Instalaciones

### IC Calefacción, climatización y A.C.S.

#### ICM Emisores eléctricos para calefacción

**ICM010** Ud Emisor eléctrico.
Acumulador nocturno de calor estático, modelo ACE-801 "S&P", de 800 W de potencia y 6 kWh de energía de acumulación en 8 horas, alimentación monofásica a 230 V de tensión, compuesto por material cerámico de acumulación, aislamiento térmico de lana mineral, regulador electrónico de carga y limitador de seguridad, estando todo el conjunto recubierto de carcasa de chapa de acero pintada en epoxi color beige, de 332x700x171 mm, colocado sobre paramento vertical. Totalmente montado, conexionado y probado.
Incluye: Replanteo del emisor. Fijación de los soportes en el paramento. Colocación del aparato y accesorios. Conexionado.
Criterio de medición de proyecto: Número de unidades previstas, según documentación gráfica de Proyecto.
Criterio de medición de obra: Se medirá el número de unidades realmente ejecutadas según especificaciones de Proyecto.

| Código | Ud | Descripción | Rendimiento | Precio | Importe |
|---|---|---|---|---|---|
| mt38eas020ca | Ud | Acumulador nocturno de calor estático, modelo ACE-801 "S&P", de 800 W de potencia y 6 kWh de energía de acumulación en 8 horas, alimentación monofásica a 230 V de tensión, compuesto por material cerámico de acumulación, aislamiento térmico de lana mineral, regulador electrónico de carga y limitador de seguridad, estando todo el conjunto recubierto de carcasa de chapa de acero pintada en epoxi color beige, de 332x700x171 mm. (material) | 1 | 204.43 | 204.430 |
| mo004 | h | Oficial 1ª calefactor. (mano de obra) | 0.5 | 19.56 | 9.780 |
| mo103 | h | Ayudante calefactor. (mano de obra) | 0.5 | 18.01 | 9.005 |
| % | % | Costes directos complementarios | 2 % | 223.215 | 4.464 |
|  |  | Costes directos |  |  | 227.679 |

## Recursos

**mt38eas020ca** Ud Acumulador nocturno de calor estático
Datos técnicos: Coste energético 458.497 MJ; Emisión de CO2 34.825 kg
Residuos:
- embalaje: re150101 Envases de papel y cartón. (componente de residuo); rendimiento 1.485 kg; Código LER 15 01 01; Masa del elemento 1 kg; Volumen 0.001333 m3
