# Visera contra la lluvia de acero galvanizado, modelo APC-200 "S&P", para conducto de 200 mm de diámetro

- Propiedad del archivo: CYPE INGENIEROS, S.A.
- Formato: FIEBDC-3/2002
- Divisa: EUR
- Costes indirectos: 3.00 %
- IVA: 21.00 %

**ICR120** Ud Visera contra la lluvia de acero galvanizado, modelo APC-200 "S&P", para conducto de 200 mm de diámetro.
Visera contra la lluvia de acero galvanizado, modelo APC-200 "S&P", para conducto de 200 mm de diámetro, con malla de protección contra la entrada de hojas y pájaros. Totalmente montada.
Incluye: Colocación y fijación de la visera.
Criterio de medición de proyecto: Número de unidades previstas, según documentación gráfica de Proyecto.
Criterio de medición de obra: Se medirá el número de unidades realmente ejecutadas según especificaciones de Proyecto.

| Código | Ud | Descripción | Rendimiento | Precio | Importe |
|---|---|---|---|---|---|
| mt20svs500te | Ud | Visera contra la lluvia de acero galvanizado, modelo APC-200 "S&P", para conducto de 200 mm de diámetro, con malla de protección contra la entrada de hojas y pájaros. (material) | 1.000 | 35.99 | 35.99 |
| mo005 | h | Oficial 1ª instalador de climatización. (mano de obra) | 0.100 | 18.13 | 1.81 |
| mo104 | h | Ayudante instalador de climatización. (mano de obra) | 0.100 | 16.40 | 1.64 |
| % | % | Costes directos complementarios | 2 % | 39.44 | 0.79 |
|  |  | Costes directos |  |  | 40.23 |
