# Regulador de caudal

- Propiedad del archivo: CYPE Ingenieros S.A.
- Formato: FIEBDC-3/2016
- Programa: Generador de precios de la construcción. CYPE Ingenieros, S.A.
- Fecha: 19/11/2021
- Divisa: EUR
- Costes indirectos: 3 %
- IVA: 21 %

## I Instalaciones

### IV Ventilación

#### IVM Ventilación mecánica para viviendas

**IVM022** Ud Regulador de caudal.
Regulador de caudal de aire constante, modelo RD-80/15 "S&P", para 15 m³/h de caudal y rango de presión estática de 150 a 200 Pa formado por cuerpo de chapa de acero galvanizado de 80 mm de diámetro, junta de estanqueidad y regulador de plástico.
Incluye: Replanteo. Colocación del regulador en el interior del conducto.
Criterio de medición de proyecto: Número de unidades previstas, según documentación gráfica de Proyecto.
Criterio de medición de obra: Se medirá el número de unidades realmente ejecutadas según especificaciones de Proyecto.

| Código | Ud | Descripción | Rendimiento | Precio | Importe |
|---|---|---|---|---|---|
| mt42svs250va | Ud | Regulador de caudal de aire constante, modelo RD-80/15 "S&P", para 15 m³/h de caudal y rango de presión estática de 150 a 200 Pa formado por cuerpo de chapa de acero galvanizado de 80 mm de diámetro, junta de estanqueidad y regulador de plástico. (material) | 1 | 17.25 | 17.250 |
| mo011 | h | Oficial 1ª montador. (mano de obra) | 0.15 | 19.56 | 2.934 |
| mo080 | h | Ayudante montador. (mano de obra) | 0.15 | 18.05 | 2.708 |
| % | % | Costes directos complementarios | 2 % | 22.892 | 0.458 |
|  |  | Costes directos |  |  | 23.350 |

## Recursos

**mt42svs250va** Ud Regulador de caudal de aire constante
Datos técnicos: Coste energético 34.797 MJ; Emisión de CO2 2.381 kg
Residuos:
- embalaje: re150101 Envases de papel y cartón. (componente de residuo); rendimiento 0.09 kg; Código LER 15 01 01; Masa del elemento 1 kg; Volumen 0.001333 m3
- embalaje: re170203 Plástico. (componente de residuo); rendimiento 0.045 kg; Código LER 17 02 03; Masa del elemento 1 kg; Volumen 0.001667 m3
