# Ventilador en línea

- Propiedad del archivo: CYPE Ingenieros S.A.
- Formato: FIEBDC-3/2016
- Programa: Generador de precios de la construcción. CYPE Ingenieros, S.A.
- Fecha: 19/11/2021
- Divisa: EUR
- Costes indirectos: 3 %
- IVA: 21 %

## I Instalaciones

### IV Ventilación

#### IVM Ventilación mecánica para viviendas

**IVM040** Ud Ventilador en línea.
Ventilador helicocentrífugo de perfil bajo, modelo TD-250/100 "S&P", de dos velocidades, potencia máxima de 24 W, caudal máximo de 240 m³/h, de 176 mm de diámetro y 303 mm de longitud, nivel de presión sonora de 31 dBA, para conductos de 100 mm de diámetro, formado por cuerpo de polipropileno, hélice de ABS, caja de bornes y motor para alimentación monofásica a 230 V y 50 Hz de frecuencia.
Incluye: Replanteo. Colocación. Conexionado y comprobación de su correcto funcionamiento.
Criterio de medición de proyecto: Número de unidades previstas, según documentación gráfica de Proyecto.
Criterio de medición de obra: Se medirá el número de unidades realmente ejecutadas según especificaciones de Proyecto.

| Código | Ud | Descripción | Rendimiento | Precio | Importe |
|---|---|---|---|---|---|
| mt42vsp030i | Ud | Ventilador helicocentrífugo de perfil bajo, modelo TD-250/100 "S&P", de dos velocidades, potencia máxima de 24 W, caudal máximo de 240 m³/h, de 176 mm de diámetro y 303 mm de longitud, nivel de presión sonora de 31 dBA, para conductos de 100 mm de diámetro, formado por cuerpo de polipropileno, hélice de ABS, caja de bornes y motor para alimentación monofásica a 230 V y 50 Hz de frecuencia. (material) | 1 | 104.87 | 104.870 |
| mo005 | h | Oficial 1ª instalador de climatización. (mano de obra) | 0.2 | 19.56 | 3.912 |
| mo104 | h | Ayudante instalador de climatización. (mano de obra) | 0.2 | 18.01 | 3.602 |
| % | % | Costes directos complementarios | 2 % | 112.384 | 2.248 |
|  |  | Costes directos |  |  | 114.632 |

## Recursos

**mt42vsp030i** Ud Ventilador helicocentrífugo de perfil bajo
Datos técnicos: Coste energético 144.257 MJ; Emisión de CO2 5.940 kg
Residuos:
- embalaje: re150101 Envases de papel y cartón. (componente de residuo); rendimiento 1.32 kg; Código LER 15 01 01; Masa del elemento 1 kg; Volumen 0.001333 m3
