# Batería eléctrica

- Propiedad del archivo: CYPE INGENIEROS, S.A.
- Formato: FIEBDC-3/2002
- Divisa: EUR
- Costes indirectos: 3.00 %
- IVA: 21.00 %

## I Instalaciones

### IC Calefacción, climatización y A.C.S.

#### ICM Emisores eléctricos para calefacción

**ICM030** Ud Batería eléctrica.
Batería de calefacción eléctrica para instalar en la descarga de los ventiladores, modelo MEB-125/12B "S&P", potencia calorífica de 1,2 kW, para alimentación monofásica a 230 V y 50 Hz de frecuencia, caudal mínimo de 70 m³/h, para conductos de 125 mm de diámetro, formada por cuerpo de chapa de acero galvanizado, resistencias blindadas, caja de bornes, interruptor térmico con rearme automático e interruptor térmico con rearme manual. Totalmente montada, conexionada y probada.
Incluye: Replanteo. Montaje sobre el conducto. Conexionado.
Criterio de medición de proyecto: Número de unidades previstas, según documentación gráfica de Proyecto.
Criterio de medición de obra: Se medirá el número de unidades realmente ejecutadas según especificaciones de Proyecto.

| Código | Ud | Descripción | Rendimiento | Precio | Importe |
|---|---|---|---|---|---|
| mt42vsp080pd | Ud | Batería de calefacción eléctrica para instalar en la descarga de los ventiladores, modelo MEB-125/12B "S&P", potencia calorífica de 1,2 kW, para alimentación monofásica a 230 V y 50 Hz de frecuencia, caudal mínimo de 70 m³/h, para conductos de 125 mm de diámetro, formada por cuerpo de chapa de acero galvanizado, resistencias blindadas, caja de bornes, interruptor térmico con rearme automático e interruptor térmico con rearme manual. (material) | 1.000 | 237.15 | 237.15 |
| mt42vsp082f | Ud | Regulador electrónico, modelo Pulser M "S&P", de 92x45x150 mm. (material) | 1.000 | 213.97 | 213.97 |
| mo004 | h | Oficial 1ª calefactor. (mano de obra) | 0.215 | 19.56 | 4.21 |
| mo103 | h | Ayudante calefactor. (mano de obra) | 0.215 | 18.01 | 3.87 |
| % | % | Costes directos complementarios | 2 % | 459.20 | 9.18 |
|  |  | Costes directos |  |  | 468.38 |
