# Extractor de humos para cocina

- Propiedad del archivo: CYPE INGENIEROS, S.A.
- Formato: FIEBDC-3/2002
- Divisa: EUR
- Costes indirectos: 3.00 %
- IVA: 21.00 %

## I Instalaciones

### IV Ventilación

#### IVK Ventilación adicional especifica en cocina para viviendas

**IVK010** Ud Extractor de humos para cocina.
Extractor centrífugo de cocina, serie K, modelo CK-25 N "S&P", de dimensiones 218x127x304 mm, diámetro de salida 100 mm, velocidad 2250 r.p.m., caudal de descarga libre 250 m³/h, fabricado en material plástico, con rejilla plástica de protección y recogedor de grasa y aceite, con tramo de conexión de tubo flexible de aluminio a conducto de extracción para salida de humos; instalación en el interior de la campana. Incluso elementos de fijación.
Incluye: Replanteo mediante plantilla. Colocación y fijación. Conexionado y comprobación de su correcto funcionamiento.
Criterio de medición de proyecto: Número de unidades previstas, según documentación gráfica de Proyecto.
Criterio de medición de obra: Se medirá el número de unidades realmente ejecutadas según especificaciones de Proyecto.

| Código | Ud | Descripción | Rendimiento | Precio | Importe |
|---|---|---|---|---|---|
| mt32exp010a | Ud | Extractor centrífugo de cocina, serie K, modelo CK-25 N "S&P", de dimensiones 218x127x304 mm, diámetro de salida 100 mm, velocidad 2250 r.p.m., caudal de descarga libre 250 m³/h, fabricado en material plástico, con rejilla plástica de protección y recogedor de grasa y aceite, con elementos de fijación. (material) | 1.000 | 61.71 | 61.71 |
| mt42cme020c | m | Tubo flexible de aluminio natural, de 100 mm de diámetro, incluso codos, derivaciones, manguitos y piezas especiales. (material) | 3.000 | 2.34 | 7.02 |
| mo003 | h | Oficial 1ª electricista. (mano de obra) | 0.216 | 19.56 | 4.22 |
| mo102 | h | Ayudante electricista. (mano de obra) | 0.216 | 18.01 | 3.89 |
| % | % | Costes directos complementarios | 2 % | 76.84 | 1.54 |
|  |  | Costes directos |  |  | 78.38 |
