# Campana extractora para cocina

- Propiedad del archivo: CYPE INGENIEROS, S.A.
- Formato: FIEBDC-3/2002
- Divisa: EUR
- Costes indirectos: 3.00 %
- IVA: 21.00 %

## I Instalaciones

### IV Ventilación

#### IVK Ventilación adicional especifica en cocina para viviendas

**IVK015** Ud Campana extractora para cocina.
Campana extractora con un motor, modelo HP-60 "S&P", acabado blanco, de 120 mm de diámetro de salida, 300 m³/h de caudal máximo, con selector de velocidad de tres posiciones, dos lámparas de 40 W, filtro metálico y compuerta antirretorno, con tramo de conexión de tubo flexible de aluminio a conducto de extracción para salida de humos. Incluso elementos de fijación.
Incluye: Replanteo mediante plantilla. Colocación y fijación. Conexionado y comprobación de su correcto funcionamiento.
Criterio de medición de proyecto: Número de unidades previstas, según documentación gráfica de Proyecto.
Criterio de medición de obra: Se medirá el número de unidades realmente ejecutadas según especificaciones de Proyecto.

| Código | Ud | Descripción | Rendimiento | Precio | Importe |
|---|---|---|---|---|---|
| mt32cep010aa | Ud | Campana extractora con un motor, modelo HP-60 "S&P", acabado blanco, de 120 mm de diámetro de salida, 300 m³/h de caudal máximo, con selector de velocidad de tres posiciones, dos lámparas de 40 W, filtro metálico y compuerta antirretorno, según UNE-EN 60335-1, con elementos de fijación. (material) | 1.000 | 88.94 | 88.94 |
| mt42cme020e | m | Tubo flexible de aluminio natural, de 120 mm de diámetro, incluso codos, derivaciones, manguitos y piezas especiales. (material) | 3.000 | 2.76 | 8.28 |
| mo003 | h | Oficial 1ª electricista. (mano de obra) | 0.216 | 19.56 | 4.22 |
| mo102 | h | Ayudante electricista. (mano de obra) | 0.216 | 18.01 | 3.89 |
| % | % | Costes directos complementarios | 2 % | 105.33 | 2.11 |
|  |  | Costes directos |  |  | 107.44 |
