# Rejilla para exteriores

- Propiedad del archivo: CYPE INGENIEROS, S.A.
- Formato: FIEBDC-3/2002
- Divisa: EUR
- Costes indirectos: 3.00 %
- IVA: 21.00 %

## I Instalaciones

### IV Ventilación

#### IVM Ventilación mecánica para viviendas

**IVM024** Ud Rejilla para exteriores.
Rejilla circular de plástico, con lamas horizontales y verticales fijas, salida de aire perpendicular a la rejilla, modelo MRJ-250 "S&P", color blanco, para conducto de admisión o extracción, de 100 mm de diámetro. Incluso elementos de fijación.
Incluye: Replanteo. Colocación y fijación.
Criterio de medición de proyecto: Número de unidades previstas, según documentación gráfica de Proyecto.
Criterio de medición de obra: Se medirá el número de unidades realmente ejecutadas según especificaciones de Proyecto.

| Código | Ud | Descripción | Rendimiento | Precio | Importe |
|---|---|---|---|---|---|
| mt42svs640ja | Ud | Rejilla circular de plástico, con lamas horizontales y verticales fijas, salida de aire perpendicular a la rejilla, modelo MRJ-250 "S&P", color blanco, para conducto de admisión o extracción, de 100 mm de diámetro, con elementos de fijación. (material) | 1.000 | 18.51 | 18.51 |
| mo011 | h | Oficial 1ª montador. (mano de obra) | 0.270 | 19.56 | 5.28 |
| mo080 | h | Ayudante montador. (mano de obra) | 0.270 | 18.05 | 4.87 |
| % | % | Costes directos complementarios | 2 % | 28.66 | 0.57 |
|  |  | Costes directos |  |  | 29.23 |
