# Compuerta antirretorno

- Propiedad del archivo: CYPE INGENIEROS, S.A.
- Formato: FIEBDC-3/2002
- Divisa: EUR
- Costes indirectos: 3.00 %
- IVA: 21.00 %

## I Instalaciones

### IV Ventilación

#### IVM Ventilación mecánica para viviendas

**IVM027** Ud Compuerta antirretorno.
Compuerta antirretorno, metálica, modelo CAR-80 "S&P", de 80 mm de diámetro, para impedir la entrada de olores y corrientes de aire e impedir fugas de calefacción cuando el extractor no funciona.
Incluye: Replanteo. Colocación. Conexionado de los conductos. Comprobación de su correcto funcionamiento.
Criterio de medición de proyecto: Número de unidades previstas, según documentación gráfica de Proyecto.
Criterio de medición de obra: Se medirá el número de unidades realmente ejecutadas según especificaciones de Proyecto.

| Código | Ud | Descripción | Rendimiento | Precio | Importe |
|---|---|---|---|---|---|
| mt32exp030la | Ud | Compuerta antirretorno, metálica, modelo CAR-80 "S&P", de 80 mm de diámetro. (material) | 1.000 | 10.40 | 10.40 |
| mo011 | h | Oficial 1ª montador. (mano de obra) | 0.270 | 19.56 | 5.28 |
| mo080 | h | Ayudante montador. (mano de obra) | 0.270 | 18.05 | 4.87 |
| % | % | Costes directos complementarios | 2 % | 20.55 | 0.41 |
|  |  | Costes directos |  |  | 20.96 |
