# Grupo de ventilación para instalación individual

- Propiedad del archivo: CYPE INGENIEROS, S.A.
- Formato: FIEBDC-3/2002
- Divisa: EUR
- Costes indirectos: 3.00 %
- IVA: 21.00 %

## I Instalaciones

### IV Ventilación

#### IVM Ventilación mecánica para viviendas

**IVM031** Ud Grupo de ventilación para instalación individual.
Grupo de ventilación compuesto por ventilador centrífugo, con motor de dos velocidades para alimentación monofásica a 230 V y 50 Hz de frecuencia, con protección térmica, carcasa exterior de plástico y caja de bornes con condensador, modelo Hydra2-HA "S&P", de potencia nominal 65 W, caudal máximo 265 m³/h, con cinco bocas de entrada laterales, cuatro para conexión a conductos de extracción de 80 mm de diámetro y una para conexión a conducto de extracción de 125 mm de diámetro y boca de salida superior de 125 mm de diámetro. Incluso elementos de fijación.
Incluye: Replanteo. Colocación y fijación del grupo. Conexión a la red eléctrica. Conexionado de los conductos. Comprobación de su correcto funcionamiento.
Criterio de medición de proyecto: Número de unidades previstas, según documentación gráfica de Proyecto.
Criterio de medición de obra: Se medirá el número de unidades realmente ejecutadas según especificaciones de Proyecto.

| Código | Ud | Descripción | Rendimiento | Precio | Importe |
|---|---|---|---|---|---|
| mt42svs360b | Ud | Grupo de ventilación compuesto por ventilador centrífugo, con motor de dos velocidades para alimentación monofásica a 230 V y 50 Hz de frecuencia, con protección térmica, carcasa exterior de plástico y caja de bornes con condensador, modelo Hydra2-HA "S&P", de potencia nominal 65 W, caudal máximo 265 m³/h, con cinco bocas de entrada laterales, cuatro para conexión a conductos de extracción de 80 mm de diámetro y una para conexión a conducto de extracción de 125 mm de diámetro y boca de salida superior de 125 mm de diámetro, con elementos de fijación. (material) | 1.000 | 205.02 | 205.02 |
| mo011 | h | Oficial 1ª montador. (mano de obra) | 0.216 | 19.56 | 4.22 |
| mo080 | h | Ayudante montador. (mano de obra) | 0.216 | 18.05 | 3.90 |
| % | % | Costes directos complementarios | 2 % | 213.14 | 4.26 |
|  |  | Costes directos |  |  | 217.40 |
