# Aireador de admisión para ventilación

- Propiedad del archivo: CYPE Ingenieros S.A.
- Formato: FIEBDC-3/2016
- Programa: Generador de precios de la construcción. CYPE Ingenieros, S.A.
- Fecha: 19/11/2021
- Divisa: EUR
- Costes indirectos: 3 %
- IVA: 21 %

## I Instalaciones

### IV Ventilación

#### IVA Aberturas para ventilación

**IVA010** Ud Aireador de admisión para ventilación.
Aireador de admisión, autorregulable, de poliestireno extruido color blanco, modelo EC 45 N Blanco "S&P", caudal máximo 12,5 l/s, de 400x30x20 mm y aislamiento acústico de 33 dBA, con visera estándar y rejilla mosquitera. Incluso elementos de fijación.
Incluye: Replanteo. Montaje. Colocación y fijación del aireador encima de la carpintería.
Criterio de medición de proyecto: Número de unidades previstas, según documentación gráfica de Proyecto.
Criterio de medición de obra: Se medirá el número de unidades realmente ejecutadas según especificaciones de Proyecto.

| Código | Ud | Descripción | Rendimiento | Precio | Importe |
|---|---|---|---|---|---|
| mt42svs110Ga | Ud | Aireador de admisión, autorregulable, de poliestireno extruido color blanco, modelo EC 45 N Blanco "S&P", caudal máximo 12,5 l/s, de 400x30x20 mm y aislamiento acústico de 33 dBA, con visera estándar y rejilla mosquitera, para colocar en posición horizontal encima de la carpintería exterior o caja de persiana, sobre la que se realizarán dos aberturas de 160x12 mm, con elementos de fijación. (material) | 1 | 7.7 | 7.700 |
| mo011 | h | Oficial 1ª montador. (mano de obra) | 0.162 | 19.56 | 3.169 |
| mo080 | h | Ayudante montador. (mano de obra) | 0.162 | 18.05 | 2.924 |
| % | % | Costes directos complementarios | 2 % | 13.793 | 0.276 |
|  |  | Costes directos |  |  | 14.069 |

Residuos:
- colocación: mt42svs110Ga; factor de residuo 0.048

## Recursos

**mt42svs110Ga** Ud Aireador de admisión
Datos técnicos: Coste energético 19.261 MJ; Emisión de CO2 0.681 kg; Código LER 17 06 04; Masa del elemento 0.17 kg; Volumen 0.000283 m3
Residuos:
- embalaje: re170203 Plástico. (componente de residuo); rendimiento 0.053 kg; Código LER 17 02 03; Masa del elemento 1 kg; Volumen 0.001667 m3
