# Ventilador para extracción de humos, inmerso en la zona de riesgo

- Propiedad del archivo: CYPE Ingenieros S.A.
- Formato: FIEBDC-3/2016
- Programa: Generador de precios de la construcción. CYPE Ingenieros, S.A.
- Fecha: 19/11/2021
- Divisa: EUR
- Costes indirectos: 3 %
- IVA: 21 %

## I Instalaciones

### IV Ventilación

#### IVG Ventilación mecánica para garajes

**IVG015** Ud Ventilador para extracción de humos, inmerso en la zona de riesgo.
Ventilador helicoidal tubular con hélice de aluminio de álabes inclinables, motor para alimentación trifásica a 230/400 V y 50 Hz de frecuencia, con protección térmica, aislamiento clase H, grado de protección IP55, camisa corta con tratamiento anticorrosión por cataforesis, acabado con pintura poliéster y caja de bornes ignífuga, modelo THGT/4-400-6/-0,25 "S&P", de 1450 r.p.m., potencia absorbida 0,25 kW, caudal máximo 4340 m³/h, para trabajar inmerso a 300°C durante dos horas, según UNE-EN 12101-3. Incluso elementos antivibratorios, elementos de fijación y accesorios.
Incluye: Colocación y fijación del ventilador. Conexionado y comprobación de su correcto funcionamiento.
Criterio de medición de proyecto: Número de unidades previstas, según documentación gráfica de Proyecto.
Criterio de medición de obra: Se medirá el número de unidades realmente ejecutadas según especificaciones de Proyecto.

| Código | Ud | Descripción | Rendimiento | Precio | Importe |
|---|---|---|---|---|---|
| mt42vsp362ba1a | Ud | Ventilador helicoidal tubular con hélice de aluminio de álabes inclinables, motor para alimentación trifásica a 230/400 V y 50 Hz de frecuencia, con protección térmica, aislamiento clase H, grado de protección IP55, camisa corta con tratamiento anticorrosión por cataforesis, acabado con pintura poliéster y caja de bornes ignífuga, modelo THGT/4-400-6/-0,25 "S&P", de 1450 r.p.m., potencia absorbida 0,25 kW, caudal máximo 4340 m³/h, para trabajar inmerso a 300°C durante dos horas, según UNE-EN 12101-3. (material) | 1 | 882.15 | 882.150 |
| mt42vsp910x | Ud | Accesorios y elementos de fijación de ventilador helicoidal tubular, "S&P". (material) | 1 | 152.28 | 152.280 |
| mo011 | h | Oficial 1ª montador. (mano de obra) | 4.321 | 19.56 | 84.519 |
| mo080 | h | Ayudante montador. (mano de obra) | 4.321 | 18.05 | 77.994 |
| % | % | Costes directos complementarios | 2 % | 1196.943 | 23.939 |
|  |  | Costes directos |  |  | 1220.882 |

## Recursos

**mt42vsp362ba1a** Ud Ventilador helicoidal tubular con hélice de aluminio de álabes inclinables
Datos técnicos: Coste energético 3826.397 MJ; Emisión de CO2 108.702 kg
Residuos:
- embalaje: re150101 Envases de papel y cartón. (componente de residuo); rendimiento 1.584 kg; Código LER 15 01 01; Masa del elemento 1 kg; Volumen 0.001333 m3
