# Rejilla para exteriores

- Propiedad del archivo: CYPE Ingenieros S.A.
- Formato: FIEBDC-3/2016
- Programa: Generador de precios de la construcción. CYPE Ingenieros, S.A.
- Fecha: 19/11/2021
- Divisa: EUR
- Costes indirectos: 3 %
- IVA: 21 %

## I Instalaciones

### IV Ventilación

#### IVM Ventilación mecánica para viviendas

**IVM024** Ud Rejilla para exteriores.
Rejilla circular de plástico, con lamas horizontales y verticales fijas, salida de aire perpendicular a la rejilla, modelo MRJ-250 "S&P", color blanco, para conducto de admisión o extracción, de 100 mm de diámetro. Incluso elementos de fijación.
Incluye: Replanteo. Colocación y fijación.
Criterio de medición de proyecto: Número de unidades previstas, según documentación gráfica de Proyecto.
Criterio de medición de obra: Se medirá el número de unidades realmente ejecutadas según especificaciones de Proyecto.

| Código | Ud | Descripción | Rendimiento | Precio | Importe |
|---|---|---|---|---|---|
| mt42svs640ja | Ud | Rejilla circular de plástico, con lamas horizontales y verticales fijas, salida de aire perpendicular a la rejilla, modelo MRJ-250 "S&P", color blanco, para conducto de admisión o extracción, de 100 mm de diámetro, con elementos de fijación. (material) | 1 | 18.51 | 18.510 |
| mo011 | h | Oficial 1ª montador. (mano de obra) | 0.27 | 19.56 | 5.281 |
| mo080 | h | Ayudante montador. (mano de obra) | 0.27 | 18.05 | 4.874 |
| % | % | Costes directos complementarios | 2 % | 28.665 | 0.573 |
|  |  | Costes directos |  |  | 29.238 |

## Recursos

**mt42svs640ja** Ud Rejilla circular de plástico
Datos técnicos: Coste energético 16.431 MJ; Emisión de CO2 0.853 kg
Residuos:
- embalaje: re150101 Envases de papel y cartón. (componente de residuo); rendimiento 0.072 kg; Código LER 15 01 01; Masa del elemento 1 kg; Volumen 0.001333 m3
