# Grupo de ventilación para instalación individual

- Propiedad del archivo: CYPE Ingenieros S.A.
- Formato: FIEBDC-3/2016
- Programa: Generador de precios de la construcción. CYPE Ingenieros, S.A.
- Fecha: 19/11/2021
- Divisa: EUR
- Costes indirectos: 3 %
- IVA: 21 %

## I Instalaciones

### IV Ventilación

#### IVM Ventilación mecánica para viviendas

**IVM031** Ud Grupo de ventilación para instalación individual.
Grupo de ventilación compuesto por ventilador centrífugo, con motor de dos velocidades para alimentación monofásica a 230 V y 50 Hz de frecuencia, con protección térmica, carcasa exterior de plástico y caja de bornes con condensador, modelo Hydra2-HA "S&P", de potencia nominal 65 W, caudal máximo 265 m³/h, con cinco bocas de entrada laterales, cuatro para conexión a conductos de extracción de 80 mm de diámetro y una para conexión a conducto de extracción de 125 mm de diámetro y boca de salida superior de 125 mm de diámetro. Incluso elementos de fijación.
Incluye: Replanteo. Colocación y fijación del grupo. Conexión a la red eléctrica. Conexionado de los conductos. Comprobación de su correcto funcionamiento.
Criterio de medición de proyecto: Número de unidades previstas, según documentación gráfica de Proyecto.
Criterio de medición de obra: Se medirá el número de unidades realmente ejecutadas según especificaciones de Proyecto.

| Código | Ud | Descripción | Rendimiento | Precio | Importe |
|---|---|---|---|---|---|
| mt42svs360b | Ud | Grupo de ventilación compuesto por ventilador centrífugo, con motor de dos velocidades para alimentación monofásica a 230 V y 50 Hz de frecuencia, con protección térmica, carcasa exterior de plástico y caja de bornes con condensador, modelo Hydra2-HA "S&P", de potencia nominal 65 W, caudal máximo 265 m³/h, con cinco bocas de entrada laterales, cuatro para conexión a conductos de extracción de 80 mm de diámetro y una para conexión a conducto de extracción de 125 mm de diámetro y boca de salida superior de 125 mm de diámetro, con elementos de fijación. (material) | 1 | 205.02 | 205.020 |
| mo011 | h | Oficial 1ª montador. (mano de obra) | 0.216 | 19.56 | 4.225 |
| mo080 | h | Ayudante montador. (mano de obra) | 0.216 | 18.05 | 3.899 |
| % | % | Costes directos complementarios | 2 % | 213.144 | 4.263 |
|  |  | Costes directos |  |  | 217.407 |

## Recursos

**mt42svs360b** Ud Grupo de ventilación compuesto por ventilador centrífugo
Datos técnicos: Coste energético 7.474 MJ; Emisión de CO2 0.509 kg
Residuos:
- embalaje: re150101 Envases de papel y cartón. (componente de residuo); rendimiento 0.18 kg; Código LER 15 01 01; Masa del elemento 1 kg; Volumen 0.001333 m3
- embalaje: re170203 Plástico. (componente de residuo); rendimiento 0.09 kg; Código LER 17 02 03; Masa del elemento 1 kg; Volumen 0.001667 m3
