# Silenciador para conducto

- Propiedad del archivo: CYPE Ingenieros S.A.
- Formato: FIEBDC-3/2016
- Programa: Generador de precios de la construcción. CYPE Ingenieros, S.A.
- Fecha: 19/11/2021
- Divisa: EUR
- Costes indirectos: 3 %
- IVA: 21 %

## I Instalaciones

### IV Ventilación

#### IVM Ventilación mecánica para viviendas

**IVM085** Ud Silenciador para conducto.
Silenciador cilíndrico de chapa de acero galvanizado, modelo SIL 125 "S&P", de diámetro nominal 125 mm y 900 mm de longitud, con material absorbente de lana de roca no combustible según DIN 4102 A2, bajo chapa perforada interior (con velo de seda de vidrio) de 60 mm de espesor. Incluso accesorios de montaje y elementos de fijación.
Incluye: Replanteo. Colocación y fijación. Comprobación de su correcto funcionamiento.
Criterio de medición de proyecto: Número de unidades previstas, según documentación gráfica de Proyecto.
Criterio de medición de obra: Se medirá el número de unidades realmente ejecutadas según especificaciones de Proyecto.

| Código | Ud | Descripción | Rendimiento | Precio | Importe |
|---|---|---|---|---|---|
| mt42vsp100lq | Ud | Silenciador cilíndrico de chapa de acero galvanizado, modelo SIL 125 "S&P", de diámetro nominal 125 mm y 900 mm de longitud, con material absorbente de lana de roca no combustible según DIN 4102 A2, bajo chapa perforada interior (con velo de seda de vidrio) de 60 mm de espesor. (material) | 1 | 98.43 | 98.430 |
| mo005 | h | Oficial 1ª instalador de climatización. (mano de obra) | 0.224 | 19.56 | 4.381 |
| mo104 | h | Ayudante instalador de climatización. (mano de obra) | 0.224 | 18.01 | 4.034 |
| % | % | Costes directos complementarios | 2 % | 106.845 | 2.137 |
|  |  | Costes directos |  |  | 108.982 |

## Recursos

**mt42vsp100lq** Ud Silenciador cilíndrico de chapa de acero galvanizado
Datos técnicos: Coste energético 354.388 MJ; Emisión de CO2 22.782 kg
Residuos:
- embalaje: re150101 Envases de papel y cartón. (componente de residuo); rendimiento 0.128 kg; Código LER 15 01 01; Masa del elemento 1 kg; Volumen 0.001333 m3
- embalaje: re170203 Plástico. (componente de residuo); rendimiento 0.064 kg; Código LER 17 02 03; Masa del elemento 1 kg; Volumen 0.001667 m3
