# Conducto flexible de aluminio/poliéster

- Propiedad del archivo: CYPE Ingenieros S.A.
- Formato: FIEBDC-3/2016
- Programa: Generador de precios de la construcción. CYPE Ingenieros, S.A.
- Fecha: 19/11/2021
- Divisa: EUR
- Costes indirectos: 3 %
- IVA: 21 %

## I Instalaciones

### IV Ventilación

#### IVV Conductos de admisión y extracción para ventilación

**IVV310** m Conducto flexible de aluminio/poliéster.
Conducto de ventilación, formado por tubo flexible de aluminio, poliéster y cable de acero en espiral, modelo GSA-M0 80 3M "S&P", de 80 mm de diámetro. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42sfa420i | Ud | Material auxiliar para montaje y sujeción a la obra de los conductos flexibles de aluminio/poliéster, modelo GSA-M0 80 3M "S&P", de 80 mm de diámetro. (material) | 1 | 0.21 | 0.210 |
| mt42sfa020ic | m | Tubo flexible de aluminio, poliéster y cable de acero en espiral, modelo GSA-M0 80 3M "S&P", de 80 mm de diámetro, con el precio incrementado el 10% en concepto de accesorios y piezas especiales. (material) | 1 | 4.65 | 4.650 |
| mo011 | h | Oficial 1ª montador. (mano de obra) | 0.083 | 19.56 | 1.623 |
| mo080 | h | Ayudante montador. (mano de obra) | 0.042 | 18.05 | 0.758 |
| % | % | Costes directos complementarios | 2 % | 7.241 | 0.145 |
|  |  | Costes directos |  |  | 7.386 |
